# Dachbodendämmung, Kellerdeckendämmung Goetheplatz 1,MH
Angebotsaufforderung (GAEB 90, DA83)
Währung: EUR

## Dachbodendämmung,Kellerdeckendämmung,Goe
Datum: 20.08.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
I) Dachbodendämmung
1. Allgemeines
Die Ausführung der Arbeiten hat gemäß den allgemein
anerkannten Regeln der Technik, den jeweils gültigen
DIN-Normen, den Vorgaben des Gebäudeenergiegesetz (GEG)
sowie den Herstellervorschriften zu erfolgen.
Es sind ausschließlich bauaufsichtlich zugelassene und
CE-gekennzeichnete Dämmstoffe und Materialien zu
verwenden.
Die Arbeiten sind in Abstimmung mit den angrenzenden
Gewerken zu koordinieren.
Der Auftragnehmer hat sich vor Angebotsabgabe und
Beginn der Arbeiten über alle örtlichen Gegebenheiten,
Maße und Besonderheiten eigenverantwortlich zu
informieren.
2. Leistungsumfang
Lieferung,Transport zum Einbauort und fachgerechte
Verlegung von Dämmplatten aus expandiertem Polystyrol
(EPS) oder Polyurethan-Hartschaum (PU) auf dem
Dachboden.
Verlegung der Platten im Verband mit dichtem Stoß, ggf.
mit Nut- und Feder-System.
Aufbringen von trittfesten, dampfdiffusionsoffenen
Holzfaserplatten als Abdeckung und
Lastverteilungsschicht.
Herstellung einer vollflächigen, geschlossenen
Dämmebene unter Einhaltung der geforderten
Wärmeschutzwerte.
Ausgleich von Unebenheiten im Dachbodenuntergrund
mittels geeigneter Maßnahmen (z._B. Ausgleichsschüttung
oder -leisten).
Saubere Anschlüsse an aufgehende Bauteile (z._B. Wände,
Stützen, Einbauten) inkl. Randdämmstreifen.
Entsorgung von Verschnitt und Verpackungsmaterialien
gemäß den geltenden Vorschriften.
3. Verarbeitungshinweise

  Der
Untergrund ist trocken, sauber, tragfähig und frei von
spitzen Gegenständen herzurichten.
Die Verlegung der Dämmplatten erfolgt spannungsfrei,
ohne Zwangspassung.
Bewegungsfugen, sofern vorhanden, sind in die
Dämmschicht zu übernehmen.
Die Holzfaserplatten sind kreuzweise versetzt zur
darunterliegenden Dämmschicht zu verlegen.
Eine Begehbarkeit nach Verlegung der Holzfaserplatten
ist herzustellen.
4. Qualitätsanforderungen

  Die
angegeben Dämmstärke darf nicht unterschritten werden,
gegebenenfalls ist die Bauleitung des Auftraggebers zu
informieren.

  Es dürfen keine Wärmebrücken
entstehen.

  Die Ausführungstoleranzen gemäß DIN 18202 sind zu
beachten
5. Nachweise und Dokumentation
Der Auftragnehmer hat Nachweise über den verwendeten
Dämmstoff, dessen Wärmeleitfähigkeit (_-Wert),
Druckfestigkeit und Brandverhalten vorzulegen.
Ein Verlegeplan und eine Fotodokumentation der
einzelnen Arbeitsschritte kann auf Anforderung des
Auftraggebers verlangt werden.

  Bei
Ausführung von Arbeiten mit EPS: Einhaltung
brandschutztechnischer Anforderungen gemäß DIN 4102
bzw. EN 13501-1.
Nach Abschluss der Arbeiten ist eine
Übereinstimmungserklärung des Unternehmer, eine
Fachunternehmerbescheinigung und weitere bautechnische
Nachweise dem AG vorzulegen. Diese sind spätestens mit
der Schlussrechnung einzureichen.

II) Kelllerdeckendämmung (mineralisch)
1. Allgemeines

Die Ausführung der Arbeiten hat gemäß den allgemein
anerkannten Regeln der Technik, den jeweils gültigen
DIN-Normen, den Vorgaben des Gebäudeenergiegesetz (GEG)
sowie den Herstellervorschriften zu erfolgen.
Es sind ausschließlich bauaufsichtlich zugelassene und
CE-gekennzeichnete Dämmstoffe und Materialien zu
verwenden.
Die Arbeiten sind in Abstimmung mit den angrenzenden
Gewerken zu koordinieren.
Der Auftragnehmer hat sich vor Angebotsabgabe und
Beginn der Arbeiten über alle örtlichen Gegebenheiten,
Maße und Besonderheiten eigenverantwortlich zu
informieren..
Es dürfen nur mineralische Dämmstoffe (z._B. Steinwolle
oder Glaswolle) verwendet werden.
Die Verarbeitung hat staubarm und unter Einhaltung der
Schutzmaßnahmen gemäß TRGS 521 zu erfolgen.
Vor Beginn der Arbeiten ist die Kellerdecke auf
Feuchtigkeit, Verschmutzungen und lose Bestandteile zu
prüfen und entsprechend vorzubereiten.
Der Auftragnehmer hat sich vor Angebotsabgabe und
Beginn der Arbeiten über alle örtlichen Gegebenheiten,
Maße und Besonderheiten eigenverantwortlich zu
informieren.
2. Leistungsumfang

  Lieferung und
Montage von Dämmplatten aus nicht brennbarem,
mineralischem Dämmmaterial, Steinwolle, Brandverhalten
A1nach DIN EN 13501-1.

  Klebe-und/oder Dübelmontage der Dämmplatten an
der Unterseite der Kellerdecke gemäß den Vorgaben des
Herstellers.
Entsorgung von Verpackungen und Verschnitt fachgerecht
gemäß geltender Vorschriften.
3. Verarbeitungshinweise

  Die
Dämmplatten sind planeben, hohlraumfrei und
fluchtgerecht zu montieren.
Unebenheiten der Deckenoberfläche sind vorher
auszugleichen.
Es ist auf einen dichten Anschluss an aufgehende
Bauteile (z._B. Wände, Stützen) zu achten.
Die Arbeiten sind temperatur- und witterungsabhängig
gemäß Herstellerangaben auszuführen.

Bei Arbeiten über Kopf sind geeignete Maßnahmen zur
Arbeitssicherheit und zum Gesundheitsschutz zu treffen.
Vor Beginn der Ausführung ist ein Verlege-/Fugenplan
dem AG zur Freigabe vorzulegen.
4. Qualitätsanforderungen
Der Wärmedurchgangskoeffizient (U-Wert) der Kellerdecke
nach Dämmung darf die im Leistungsverzeichnis oder der
Planung geforderten Werte nicht überschreiten.
Die Dämmung muss flächenbündig und dauerhaft haftend
angebracht sein.
Brandschutzklasse A1 (nicht brennbar) gemäß DIN EN
13501-1 ist zwingend einzuhalten.
5. Nachweise und Dokumentation
Der Auftragnehmer hat Nachweise über den verwendeten
Dämmstoff, dessen Wärmeleitfähigkeit (_-Wert),
Druckfestigkeit und Brandverhalten vorzulegen.
Ein Verlegeplan und eine Fotodokumentation der
einzelnen Arbeitsschritte kann auf Anforderung des
Auftraggebers verlangt werden.  Nach Abschluss der
Arbeiten ist eine Übereinstimmungserklärung des
Unternehmer, eine Fachunternehmerbescheinigung und
weitere bautechnische Nachweise dem AG vorzulegen.
Diese sind spätestens mit der Schlussrechnung
einzureichen.

*Hinweis*
BAUVORHABEN: Mülheim, Goetheplatz 1

Gewerk: Dachbodendämmung und Kellerdeckendämmung

Angaben zum Bauwerk

Die Gebäude sind 4- geschossig und bestehen aus:
- Kellergeschoß
- Erdgeschoß
- 1. Obergeschoß
- 2. Obergeschoß
- 3. Obergeschoß
- Dachgeschoß
(Satteldach mit Abwalmungen)

Ausführungszeitraum: 12.01.2026 (oder direkt nach
Auftragserteilung) - 06.02.2026
Vor Angebotsabgabe wird eine eigenständige Besichtigung
der
Gebäude und der Bauumfeldes empfohlen. Gemeinsame
Ortsbesichtigungen finden nicht statt. Der Bieter hat
sich selbst an der Baustelle ausreichend zu
informieren.
Vor Angebotsabgabe wird eine eigenständige Besichtigung
der
Gebäude und der Bauumfeldes empfohlen. Gemeinsame
Ortsbesichtigungen finden nicht statt. Der Bieter hat
sich selbst an der Baustelle ausreichend zu
informieren.

An den Gebäuden
Mülheim, Goetheplatz 1
Goetheplatz 3, Bürgerstr. 1,
die Baumaßnahmen an allen Gebäuden werden in einem
Bauabschnitt ausgeführt.
Es werden energetische Modernisierungsmaßnahmen
durchgeführt. Folgende Maßnahmen werden ausgführt:
WDVS, Balkonsanierung inkl. neuer Balkongeländer,
Elektroarbeiten, Erneuerung der Tür- und
Fensteranlagen, Dacharbeiten u.weiteres.
Materialtransporte sind in die EP einzukalkulieren.
Schutz der Arbeiten vor Unfallgefahren,
Witterungseinflüssen und Diebstahl sind durch den AN
sicherzustellen.
Während der Bauzeit ist die Baustelle in einem sauberen
Zustand zu halten und regelmäßig aufzuräumen.
Wasser und Baustrom  werden bauseits im Bereich des
Baufeldes an einem zentralen Punkt kostenlos zur
Verfügung gestellt. Zuleitungen zu den
Verbraucherstellen sind selbständig herzustellen und
vorzuhalten.
Materiallagerflächen werden bei der Baubesprechung vor
Baubeginn bei der gemeinsamen Begehung mit der BL
festgelegt. Ein dazugehöriger Plan zur Lagerung von
Materialien ist 14 Tage zuvor der Bauleitung vorzulegen

Feuerwehrzufahrten und Stellflächen (falls vorhanden):
Die Feuerwehrzufahrten und Abstellflächen gem.
örtlichen Gegebenheiten und  des Lageplanes, der auf
Wunsch dem AN zur Verfügung gestellt werden kann,
dürfen für die Baustelleneinrichtung nicht genutz
werden. Diese Bereiche sind ständig freizuhalten.
Kurzfristige Nutzung für Materiallieferung, Be- und
Entladen ist zulässig.

### Bereich 1 Goetheplatz 1 Dachbodendämmung / Speicherbodendämmung

#### Abschnitt 1.1 Dachbodendämmung / Speicherbodendämmung einbauen

*Hinweis*
Dachbodendämmung zur Wärmedämmung von Bodenflächen im
Innenbereich mit einfacher Gehbelastung, z. B.
Dachböden, Abstellräumen  u. ä. einbauen.

Bauvorhaben: Goetheplatz 1, Mülheim

Bauteil: oberste Geschossdecke

Art und Beschaffenheit Beton:

Ausführungszeitraum: 12.01.2026 (oder direkt nach
Auftragserteilung) - 06.02.2026

*Hinweis*
Vom Bieter anzugeben:

Produkt /Herstellersystem: _________________________

**1.1.5 Verunreinigungen entfernen Speicherboden**
Verunreinigungen, Schmutz, Staub, Fett und lose
anhaftende Substanzen vollflächig durch geeignete
Maßnahmen, unter Beachtung der Bestimmungen des
Umweltschutzes, fachgerecht entfernen, einschl.
aller erforderlicher Nebenarbeiten und Schutzmaßnahmen.
Verfahren: mechanisch (z.B. Abkehren)
Menge: 320,000 m²

**1.1.10 Ebenheit der Bodenfläche prüfen und ausgleichen**
*** Bedarfsposition mit GB
Bodenflächen auf Tragfähigkeit und Ebenheit prüfen und
Unebenheiten mit geeigneter Trockenschüttung
ausgleichen.
 - Nur nach vorheriger Freigabe des  AG -

Trockenschüttung bestehend aus:
feuergetrocknetem Quarzsand oder gebähtem Naturglas
Menge: 320,000 m²

**1.1.20 Randdämmstreifen zu angrenzenden Bauteilen einbauen**
Randdämmstreifen  aus elastifiziertem Hartschaum zu
angrenzenden Bauteilen, liefern und fachgerecht
einbauen.

Materialdicke: min. 10 mm
Matrialhöhe entsprechend der Dämmstoff- bzw.
Aufbaudicke.
Menge: 100,000 lfm

**1.1.30 Dampfbremse gegen aufsteigende Feuchtigkeit verlegen**
*** Bedarfsposition ohne GB
Dampfbremse gegen aufsteigende Feuchtigkeit liefern und
fachgerecht verlegen verlegen.
Menge: 1,000 m²

**1.1.40 Dachboden-Dämmplatte 032 verlegen**
Dachboden-Dämmplatte im versetzten Verband, auf
vorbereitete Bodenflächen fachgerecht nach Vorgaben des
Herstellers, liefern und verlegen.

Wärmeleitfähigkeit 032, mit umlaufender Nut und Feder,
HBCD-frei und toxikologisch unbedenklich,
Polystyrol-Hartschaum nach EN 13163, druckbelastbar,
mit graphitfarbenen Zusätzen

Spanplattendicke: 19 mm

Dämmstoffdicke: 16 cm

Brillux  Dachboden-Dämmplatte  3819 oder gleichwertig
Menge: 320,000 m²

**1.1.60 Dehnfuge mit geeignetem Profil herstellen**
*** Bedarfsposition ohne GB
Dehnfuge mit geeignetem Profil durch Befestigung mit
Holz-Senkkopfschrauben in der Spanplatte der
Dachboden-Dämmplatte nach Herstellervorschrift
ausbilden.

Dehnfugenprofil Typ  vom Bieter anzugeben:
Profil___________

Fabrikat: ___________
Menge: 1,000 lfm

**1.1.80 Türabschlußprofile liefern und einbauen**
Türabschlußprofile aus Hartholz liefern und fachgerecht
einbauen.
Menge: 2,000 Stk

**1.1.85 Verlegen von losen Randdämmstreifen**
*** Bedarfsposition mit GB
Verlegen von losen Randdämmstreifen zur Ergänzung der
Wärmedämmung in den Randbereichen der obersten
Geschossdecke.

Liefern und lose einlegen von Dämmstreifen aus
Mineralwolle WLG 035 oder gleichwertigem Dämmstoff zur
wärmetechnischen Ergänzung in den Randbereichen der
obersten Geschossdecke, in schwer zugänglichen
Randbereichen zwischen Sparren und Decke
Dämmstreifen an den Verlauf der Dachschräge und
angrenzender Bauteile anpassen und lückenlos einlegen..

Materialdicke und - Breite gemäß angrenzender
Dämmebene. Einschließlich Zuschnitt und passgenaues
Einbringen der Dämmstreifen, Anpassen an Unebenheiten,
ohne gesonderte Vergütung.
Menge: 90,000 lfm

**1.1.90 Speichertüren, Holzwerk und Lattung der Abteile kürzen**
Speichertüren, Holzwerk, Latungen der Speicherabteile/
"Miterverschläg"  um die Dicke des Fußbodenaufbaus
kürzen, einschließlich Entsorgung des Materials.
Menge: 50,000 lfm

**1.1.100 gehobelte Dreikantleiste einbauen.**
Gehobelte Dreikantleisten Kantenlänge ca. 2-3 cm
liefern und an den Bodenanschlüssen an aufgehende
Bauteile fachgerecht anbringen. Ecken sind mit einem
Gehrungsschnitt auszubilden.
Menge: 50,000 lfm

**1.1.110 Warnschilder**
Warnschilder

,VORSICHT STUFE"

liefern und nach Vorgabe der Bauleitung anbringen
Menge: 1,000 Stk

#### Abschnitt 1.2 Stundenlohnarbeiten

**1.2.10 Stundenlohnarbeit / Helfer**
*** Bedarfsposition mit GB
Stunde(n) eines Helfers für nicht erfasste Leistungen
gegen besonderen Nachweis einschließlich aller
Lohnnebenkosten.
Menge: 10,000 Std

**1.2.20 Stundenlohnarbeit / Facharbeiter**
*** Bedarfsposition mit GB
Stunde(n) eines Facharbeiters für nicht erfasste
Leistungen gegen besonderen Nachweis einschließlich
aller Lohnnebenkosten.
Menge: 10,000 Std

**1.2.30 Stundenlohnarbeit / Vorarbeiter**
*** Bedarfsposition mit GB
Stunde(n) eines Vorarbeiters für nicht erfasste
Leistungen gegen besonderen Nachweis einschließlich
aller Lohnnebenkosten.
Menge: 10,000 Std

### Bereich 2 Goteheplatz 1, Kellerdeckendämmung

#### Abschnitt 2.1 Kellerdeckendämmung

*Hinweis*
Hinweise

Bauteil: Keller-Geschossdecke

Art und Beschaffenheit: Beton

*Hinweis*
Vom Bieter anzugeben:

Produkt /Herstellersystem: _________________________

**2.1.10 Bodenlächen mit Filzpappe schützen**
Filzpappe liefern und Bodenflächen abdecken und vor
Verschmutzung schützen.  Eventuelle Abklebearbeiten
sowie die Entsorgung nach Abschluss der Arbeiten sind
in den Preis einzukalkulieren
Menge: 320,000 m²

**2.1.20 Flächen mit Folie schützen**
Abdeckfolie liefern und Bodenflächen, Treppen, Fenster
etc. abdecken und vor Verschmutzung schützen.
Eventuelle Abklebearbeiten sowie die Entsorgung nach
Abschluss der Arbeiten sind in den Preis
einzukalkulieren.
Menge: 200,000 m²

**2.1.30 Untergrund prüfen und reinigen**
Prüfung der Untergrundbeschaffenheit auf Tragfähigkeit,
Sauberkeit, Trockenheit und Ebenheit nach DIN 18363
(Abreißprobe)
Mechanische Reinigung der Deckenoberfläche (z._B.
Bürsten, Saugen oder Schleifen), Entfernung loser
Bestandteile, Altanstriche oder Trennschichten
Menge: 320,000 m²

**2.1.40 Grundierung**
Auftrag eines systemkonformen,
wasserdampfdiffusionsoffenen, Tiefengrundes zur
Verfestigung oder Haftverbesserung.
Menge: 320,000 m²

**2.1.50 Dämmung MW Kellerdeckendämmplatten**
Lieferung und fachgerechte Montage von Dämmplatten aus
Mineralwolle/Steinwolle, Format ca. 800_x_625_mm, Dicke
120_mm, mindestens WLG 035, Brandverhalten: Nicht
brennbar, Euroklasse A1 nach DIN EN 13501-1, Sichtseite
mit naturweißem Glasvlies beschichtet
Verlegung im Verband, fugenversetzt, passgenau und
dicht gestoßen, Klebemontage mit systemkonformem
mineralischem Kleber im Vollflächenverfahren, nach
Hersteller-Systemvorgaben. Einschließlich Zuschnitt und
passgenauer Einbau an Deckenrändern, Durchdringungen,
Unterzügen und baulichen Anschlüssen, Verfüllen
größerer Fugen (>_5_mm) mit geeignetem Dämmstoff aus MW
oder Klebemörtel und Grobreinigung der Arbeitsbereiche
nach Abschluss der Arbeiten.
System: Sto-Therm In Ceiling MW V-II oder gleichwertig.
Menge: 320,000 m²

**2.1.55 Dämmung MW, wie vor, 5mm**
Dämmplatten wie vor, jedoch Dicke 5 mm, erforderlich
zum Auswechseln von geringen EInbauhöhen und schwer
zugänglichen Bereichen etc.
Menge: 50,000 m²

**2.1.57 Zulage zu vorbeschriebenen Dämmplatten**
*** Bedarfsposition ohne GB
Zulage zu vorbeschriebenen Dämmplatten, für eine für
spätere Beschichtung geeignete Dämmplatte.
Menge: 320,000 m²

**2.1.60 Dübelmontage**
Bei zweifelhaftem und kleberungeignetem Untergrund
zusätzliche mechanische Befestigung mit
systemzugelassenen Schrauben mit lackiertem Kopf und
Tellerdübeln. Dübelanzahl und Verankerungstiefe nach
Vorgaben des Systemherstellers.  Auf Verlangen des
Bauherrn muss ggf. die gesamte Fläche gedübelt werden.
Menge: 320,000 m²

**2.1.70 Pauschale für Anarbeiten und Aussparungen an Installationen**
*** Bedarfsposition mit GB
Anpassen der Kellerdeckendämmung an vorhandene
Leitungsführungen, Kabeltrassen und sonstige
Installationen unterhalb der Decke.
Die Leistung umfasst sämtliche erforderlichen
Zuschnitte, Aussparungen und Anpassungen der
Dämmplatten sowie ggf. Hinterdämmung der
Installationen.
Alle Nebenarbeiten, Hilfsmittel und Abfallentsorgung
sind im Preis enthalten.
Die Pauschale gilt für die gesamte Kellerdeckenfläche.
Menge: 1,000 psch

**2.1.80 Kellertüren, Holzwerk und Lattung der Abteile kürzen**
Kellertüren, Holzwerk, Latungen der Kellerabteile/
"Miterverschläg"  um die Dicke der Dämmung kürzen,
einschließlich Entsorgung des Materials.
Menge: 50,000 lfm

**2.1.90 Anstrich Kellerdämmplatten mit Dispersionsfarbe streichen**
*** Bedarfsposition ohne GB
-nur auf Anweisung der Bauleitung-

Kellerdämmplatten  mit waschbeständiger
Dispersionsfarbe deckend streichen.
Hersteller: System geeignet zu der Dämmung

Nassabriebbeständigkeit: Klasse 3

Farbton: weiss
Menge: 320,000 m²

#### Abschnitt 2.2 Stundenlohnarbeiten

**2.2.10 Stundenlohnarbeit / Helfer**
*** Bedarfsposition mit GB
Stunde(n) eines Helfers für nicht erfasste Leistungen
gegen besonderen Nachweis einschließlich aller
Lohnnebenkosten.
Menge: 10,000 Std

**2.2.20 Stundenlohnarbeit / Facharbeiter**
*** Bedarfsposition mit GB
Stunde(n) eines Facharbeiters für nicht erfasste
Leistungen gegen besonderen Nachweis einschließlich
aller Lohnnebenkosten.
Menge: 10,000 Std

**2.2.30 Stundenlohnarbeit / Vorarbeiter**
*** Bedarfsposition mit GB
Stunde(n) eines Vorarbeiters für nicht erfasste
Leistungen gegen besonderen Nachweis einschließlich
aller Lohnnebenkosten.
Menge: 10,000 Std

USt %: 19,00
